# Dorfgemeinschaftshaus Hermsdorf
Angebotsaufforderung (GAEB DA XML 3.2, DA83)
Währung: EUR
Vergabeart: Öffentliche Ausschreibung
Auftraggeber: Amt Ruhland handelnd für die Gemeinde He, Rudolf-Breitscheid-Straße 4, 01945 Ruhland
Erstellt mit: AVAPLAN, AVAPLAN win64bit 26.1.0.4335, 24.02.2026

## H01: Hinweis zu Berücksichtigung von Nebenkosten
Hinweis zur Berücksichtigung von Nebenkosten und Nachlässen:

Die Nebenkosten werden in einer separaten Position in Prozent erfasst und gelten für alle Positionen.
Es besteht die Möglichkeit für das Angebot einen Nachlass zu gewähren.
Diese Angabe wird am Ende des Leistungsverzeichnisses abgefragt.
Ein positiver Nachlaß in Prozent führt zur prozentualen  Verringerung der Angebotssumme.
Ein negativer Nachlaß in Prozent führt zur prozentualen Erhöhung der Angebotssumme.

## P-2022-060-HER-L103 Tragwerksplanung
Datum: 12.12.2025
EP-Anteile: Löhne; Stoffe; Geräte; Sonstige

### Abschnitt 1 Tragwerksplanung (gemäß § 51 HOAI)

*Hinweis: Hinweis zur Annahme der anrechenbaren Kosten für Tragwerksplanung*
Hinweis zu anrechenbare Kosten nach HOAI 2021:

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
*Hinweis: Hinweis zur Annahme Honorarzone für Tragwerksplanung*
Hinweis zur Annahme Honorarzone

Für die Leistung wird gemäß HOAI 2021 die

Honorazone II

als sachgerecht erachtet

*Hinweis: Hinweis zur Annahme des Basishonorarsatz für Tragwerksplanung*
Hinweis zur Annahme Basishonorarsatz

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
*Hinweis: Hinweis zur Einheitspreisangaben in den nachfolgenden Positionen*
Hinweis zur  Einheitspreisangaben in den nachfolgenden Positionen

Als Einheitspreis  ist der festgelegte Basishonorarsatz für die entsprechende Anlagengruppe zu verwenden.
Siehe vorausgehenden Hinweis zur Annahme des Basishonorarsatzes.

#### Titel 1.1 Grundleistungen (§51 und Anlage 14 Nummer 14.1 HOAI)

**1.1.1 Grundlagenermittlung (LPh 1 empf. nach HOAI 3%)**
*** Menge vom Bieter einzutragen
a) Klären der Aufgabenstellung auf Grund der
Vorgaben oder der Bedarfsplanung des
Auftraggebers im Benehmen mit dem
Objektplaner
b) Zusammenstellen der die Aufgabe
beeinflussenden Planungsabsichten
c) Zusammenfassen, Erläutern und
Dokumentieren der Ergebnisse
Einheit: v.H.

**1.1.2 Vorplanung (LPh 2 empf. nach HOAI 10%)**
*** Menge vom Bieter einzutragen
a) Analysieren der Grundlagen
b) Beraten in statisch-konstruktiver Hinsicht
unter Berücksichtigung der Belange der
Standsicherheit, der Gebrauchsfähigkeit
und der Wirtschaftlichkeit
c) Mitwirken bei dem Erarbeiten eines
Planungskonzepts einschließlich
Untersuchung der Lösungsmöglichkeiten
des Tragwerks unter gleichen
Objektbedingungen mit skizzenhafter
Darstellung, Klärung und Angabe der für
das Tragwerk wesentlichen konstruktiven
Festlegungen für zum Beispiel Baustoffe,
Bauarten und Herstellungsverfahren,
Konstruktionsraster und Gründungsart
d) Mitwirken bei Vorverhandlungen mit
Behörden und anderen an der Planung
fachlich Beteiligten über die
Genehmigungsfähigkeit
e) Mitwirken bei der Kostenschätzung und bei
der Terminplanung
f) Zusammenfassen, Erläutern und
Dokumentieren der Ergebnisse
Einheit: v.H.

**1.1.3 Entwurfsplanung (LPh 3 empf. nach HOAI 15%)**
*** Menge vom Bieter einzutragen
a) Erarbeiten der Tragwerkslösung, unter
Beachtung der durch die Objektplanung
integrierten Fachplanungen, bis zum
konstruktiven Entwurf mit zeichnerischer
Darstellung
b) Überschlägige statische Berechnung und
Bemessung
c) Grundlegende Festlegungen der
konstruktiven Details und
Hauptabmessungen des Tragwerks für zum
Beispiel Gestaltung der tragenden Querschnitte, Aussparungen und Fugen;
Ausbildung der Auflager- und Knotenpunkte
sowie der Verbindungsmittel
d) Überschlägiges Ermitteln der
Betonstahlmengen im Stahlbetonbau, der
Stahlmengen im Stahlbau und der
Holzmengen im Ingenieurholzbau
e) Mitwirken bei der Objektbeschreibung bzw.
beim Erläuterungsbericht
f) Mitwirken bei Verhandlungen mit Behörden
und anderen an der Planung fachlich
Beteiligten über die Genehmigungsfähigkeit
g) Mitwirken bei der Kostenberechnung und
bei der Terminplanung
der kraftübertragenden Verbindungsteile
für eine Ausschreibung, die ohne
Vorliegen von Ausführungsunterlagen
durchgeführt wird
– Nachweise der Erdbebensicherung
h) Mitwirken beim Vergleich der
Kostenberechnung mit der
Kostenschätzung
i) Zusammenfassen, Erläutern und
Dokumentieren der Ergebnisse
Einheit: v.H.

**1.1.4 Genehmigungsplanung (LPh 4 empf. nach HOAI 30%)**
*** Menge vom Bieter einzutragen
a) Aufstellen der prüffähigen statischen
Berechnungen für das Tragwerk unter
Berücksichtigung der vorgegebenen
bauphysikalischen Anforderungen
b) Bei Ingenieurbauwerken: Erfassen von
normalen Bauzuständen
c) Anfertigen der Positionspläne für das
Tragwerk oder Eintragen der statischen
Positionen, der Tragwerksabmessungen,
der Verkehrslasten, der Art und Güte der
Baustoffe und der Besonderheiten der
Konstruktionen in die Entwurfszeichnungen
des Objektplaners
d) Zusammenstellen der Unterlagen der
Tragwerksplanung zur Genehmigung
e) Abstimmen mit Prüfämtern und
Prüfingenieuren oder Eigenkontrolle
f) Vervollständigen und Berichtigen der
Berechnungen und Pläne
Einheit: v.H.

**1.1.5 Ausführungsplanung (LPh 5 empf. nach HOAI 40%)**
*** Menge vom Bieter einzutragen
a) Durcharbeiten der Ergebnisse der
Leistungsphasen 3 und 4 unter Beachtung
der durch die Objektplanung integrierten
Fachplanungen
b) Anfertigen der Schalpläne in Ergänzung
der fertig gestellten Ausführungspläne des
Objektplaners
c) Zeichnerische Darstellung der
Konstruktionen mit Einbau- und
Verlegeanweisungen, zum Beispiel
Bewehrungspläne, Stahlbau- oder
Holzkonstruktionspläne mit Leitdetails
(keine Werkstattzeichnungen)
d) Aufstellen von Stahl- oder Stücklisten als
Ergänzung zur zeichnerischen Darstellung
der Konstruktionen mit
Stahlmengenermittlung
e) Fortführen der Abstimmung mit Prüfämtern
und Prüfingenieuren oder Eigenkontrolle
Einheit: v.H.

**1.1.6 Vorbereitung der Vergabe (LPh 6 empf. nach HOAI 2%)**
*** Menge vom Bieter einzutragen
a) Ermitteln der Betonstahlmengen im
Stahlbetonbau, der Stahlmengen im
Stahlbau und der Holzmengen im
Ingenieurholzbau als Ergebnis der
Ausführungsplanung und als Beitrag zur
Mengenermittlung des Objektplaners
b) Überschlägiges Ermitteln der Mengen der
konstruktiven Stahlteile und statisch
erforderlichen Verbindungs- und
Befestigungsmittel im Ingenieurholzbau
c) Mitwirken beim Erstellen der
Leistungsbeschreibung als Ergänzung zu
den Mengenermittlungen als Grundlage für
das Leistungsverzeichnis des Tragwerks
Einheit: v.H.

#### Titel 1.2 Besondere Leistungen (§ 51 und Anlage 14 Nummer 14.1 HOAI)

##### Titel 1.2.1 Besondere Leistungen bei der Tragwerksplanung LPh 8

**1.2.1.1 Ingenieurtechnische Kontrolle**
Ingenieurtechnische Kontrolle der
Ausführung des Tragwerks auf
Übereinstimmung mit den geprüften
statischen Unterlagen
Menge: 2,000 h

### Abschnitt 2 Stundensätze

*Hinweis: Hinweis zur Abrechnung nach Stundensätzen*
Soweit vertragliche Leistungen nach Stundensätzen abzurechnen sind, gelten nachfolgende Sätze als
vereinbart:

**2.1 Auftragnehmer**
*** Bedarfsposition ohne GB
(bzw. bei GmbH sowie anderen Gesellschaften gesetzlicher Vertreter), Beratender Ingenieur
Menge: 1,000 h

**2.2 Projektleiter**
*** Bedarfsposition ohne GB
Menge: 1,000 h

**2.3 Sachbearbeitender Ingenieur**
*** Bedarfsposition ohne GB
Menge: 1,000 h

**2.4 Techniker, Konstrukteur**
*** Bedarfsposition ohne GB
Menge: 1,000 h

### Abschnitt 3 Nebenkosten

**3.1 Nebenkosten**
*** Zuschlagsposition auf die folgenden Positionen
- 2.1
- 2.2
- 2.3
- 2.4
- 1.1.1
- 1.1.2
- 1.1.3
- 1.1.4
- 1.1.5
- 1.1.6
- 1.2.1.1
